# RWR Rettungswache Ratingen
Angebotsaufforderung (GAEB 90, DA83)
DV-Nummer: 25122
Währung: EUR
Auftraggeber: Stadt Ratingen, Postfach 10 17 40, 40837 Ratingen,

## Rüttelklinker
Datum: 06.05.26

*Hinweis*
Beschreibung der Baumaßnahme

1. Angaben zum Baugrundstück
Die Stadt Ratingen beabsichtigt im Norden der Stadt,
in der Nähe des Autobahndreiecks
Breitscheider Kreuz, auf dem Grundstück Kölner Straße
35 eine Rettungswache zu errichten
(Gemarkung Breitscheid, Flur 20, Flurstück 238).

Das Grundstück der geplanten Bebauung ist für
Fahrzeuge von der Kölner Str. aus erreichbar.
Das Grundstück liegt innerhalb eines reinen
Wohngebietes. Nördlich, westlich und südlich des
Bauvorhabens befinden sich reine Wohngebiete mit
bestehender Wohnbebauung, östlich grenzt
eine gemischte Nutzung aus Wohnen und Gewerbe an.

Die Kölner Str. mit einer Gesamtbreite von 8,00m wird
auf beiden Seiten von Gehwegen flankiert. Aufgrund
der Funktion als Hauptstraße, ist das Parken am
Straßenrand nicht möglich.

2. Art und Lage der baulichen Anlage
Entlang der Kölner Straße und teilweise des
Pappelweges gibt es eine Wand aus Betonelementen und
geringen Grünbestand, wovon in Abstimmung mit dem
Grünflächenamt die großkronige Buche im südlichen
Teil des Grundstückes erhalten bleibt.

Das bestehende Gelände auf dem Grundstück liegt in
großen Teilen tiefer als die Kölner Straße. Von der
Kölner Straße und dem Pappelweg gibt es jeweils eine
Gefällesituation nach Westen und Norden. Um
niveaugleich an die Kölner Straße anbinden zu können,
wird das Gelände im Bereich des Baukörpers und
des Vorplatzes um etwas mehr als einen Meter
aufgefüllt.

Es handelt sich um einen eingeschossigen Baukörper,
wobei die Fahrzeughalle gegenüber dem
Sozialtrakt deutlich erhöht ist und ungefähr die Höhe
eines zweigeschossigen Baukörpers
erreicht. An den Außenseiten betragen die Abmessungen
des winkelförmigen Baukörpers
ca. 30,00 m x 25,00 m. Die Gebäudetiefe beträgt 11,75
m.

Das Gebäude soll in Holzbauweise mit hohem
Vorfertigungsgrad / in Elementbauweise erstellt
werden. Neben der Nachhaltigkeit dient dies auch einer
schnellen, baulichen Realisierung.
Ebenso wird bei der Herstellung des Gebäudes auf den
Einsatz ökologischer Baustoffe geachtet.
Gründung und Bodenplatte einschließlich Aufkantungen
unter den Außenwänden bis ca. 30 cm
über Gelände werden in konventioneller Betonbauweise
erstellt.

Das Gebäude soll gemäß des Entwurfes des Dokumentes zu
energetischen Standards für
Planung, Bau und Bewirtschaftung städtischer Gebäude
der Stadt Ratingen als Effizienzhaus 40
(KFW 40-Standard) errichtet werden.
Ein energetisch optimierter Betrieb wird durch einen
optimierten Wärmeschutz sowie Reduktion
der Wärmeeinstrahlung im Sommer erreicht.
Für die Dächer ist eine extensive Dachbegrünung
vorgesehen. Auf dem Dach des Sozialgebäudes soll eine
Photovoltaik-Anlage, die eine weitgehende
Primärenergiebedarfsdeckung erreicht, montiert werden.
Die Dachflächen entwässern in außenliegende
Dachrinnen und Fallrohre.

Es ist eine hinterlüftete Holzfassade geplant. Der
massive Sockel erhält einen zementgebundenen,
witterungsbeständiger Sockelputz auf Wärmedämmung.
Die Aufenthaltsbereiche erhalten größere, nach Süden
und Osten orientierte Fenster, die
außenliegende Sonnenschutz-Jalousien mit
Tageslichtlenkung erhalten.

3. Skizze Lageplan/Baustelleneinrichtungsplan

*Hinweis*
Zusätzliche Technische Vorbemerkungen (ZTV) zur
Ausschreibung

1. Allgemein
Diese Ausschreibung beschreibt die Bauleistungen für
den Neubau der Rettungswache Nord, Kölner Straße
35 in 40885 Ratingen.

Der Bieter hat für den Fall, dass in den ihm
übergebenen Unterlagen und Vorgaben Fehler und
vermeintliche
Widersprüche festgestellt werden bzw.bei der
Angebotsausarbeitung Unklarheiten erkennbar sind,
darauf
hinzuweisen. Fragen zur Leistungsbeschreibung sind nur
über Projektsteuerung und/oder den Architekten zu
stellen. Bei Punkten die für alle Bieter relevant
sind, werden im Anschluss die übrigen Bieter
entsprechend
informiert.

Materialien, Güte und der Aufbau sind vom Bieter auf
die vorgesehene Nutzungsart, Beanspruchung und
Belastung sowie konstruktiven Erfordernisse
abzustimmen, sofern in den zur Verfügung gestellten
Unterlagen hierzu keine Angaben enthalten sind.

Alle Leistungen verstehen sich als komplette Leistung
inkl. Herstellung, Lieferung und der fachgerechten
Lagerung, Einbau und Montage. Die Ausführung erfolgt
einschließlich aller notwenigen Zubehörteile sowie
Befestigungsmittel unter Berücksichtigung der
zulässigen Befestigungsabstände.

Erkennt der Bieter zwischen den
Architektenplänen/Statikplänen (Positions- Schal- und
Bewehrungspläne)
und den Leistungsbeschreibungen Differenzen, so hat er
den Auftraggeber unverzüglich hiervon in Kenntnis
zu setzen. Der Auftraggeber entscheidet die Ausführung
in dessen Folge auf der Grundlage der
beschriebenen Varianten. Im Zweifel gilt immer die
höherwertige Beschreibung.

Sofern im nachstehenden Leistungsverzeichnis
Einbauorte genannt sind, verstehen sich diese
exemplarisch als Teil einer nicht abschließenden
Aufzählung.

2. Grundlagen
Die Vorschriften der Landes-Bauordnung NRW und alle
sonstigen einschlägigen öffentlich- rechtlichen
Bestimmungen. Der allgemein anerkannte Stand der
Technik und die allgemein anerkannten Regeln der
Technik (=Stand der Technik mit allgemeiner
bauaufsichtliche Zulassung oder allgemeinem
bauaufsichtlichem Prüfzeugnis) und Baukunst.

Sollte ein Schreibfehler bei der Nennung der
Richtlinie, DIN-Norm, des Merkblattes o.ä. vorhanden
sein, so
gilt die Norm etc., welche naheliegenderweise gemeint
sein muss. Bestehen weiterhin Unklarheiten, so sind
diese mit dem AG zu klären. Sollte in den
Leistungsbeschreibungen oder in den Vortexten / den
ZTVs eine
Norm genannt sein, die nicht mehr aktuell ist, so gilt
die aktuellste Version.

Alle besonderen örtlichen Bestimmungen, technischen
Vorschriften, Auflagen und Bestimmungen der
allgemein anerkannten Fach-, Sicherheits- und
Aufsichtsbehörde und Gütegemeinschaften, Verbände und
Innungen, Berufsgenossenschaften, der
Arbeitsstättenverordnung und
Arbeitsstätten-Richtlinien.

Grundlage für die Durchführung der Arbeiten sind die
allgemeinen, technischen Vertragsbedingungen (ATV)
der VOB Teil C. Die in den Titeln formulierten,
zusätzlichen, technischen Vertragsbedingungen (ZTV)
gelten
ergänzend bzw. in Änderung hierzu.

Verarbeitungsrichtlinien der Hersteller sind zu
beachten.

3. Planung
Alle für die Durchführung der Arbeiten notwendigen
Fachplanungen und Gutachten werden vom AG zur
Verfügung gestellt.
Die aktuellen Pläne vom AG bzw. vom Architekten und
Statiker werden fortgeschrieben und sind in der
jeweils gültigen Fassung Auftragsbestandteil.

4. Maße
Grundsätzlich hat der AN alle Maße vor Ort zu nehmen.
Vor Beginn der Fertigung von Bauteilen vom AN sind die
für die Ausführung der Arbeiten erforderlichen
Vermessungsarbeiten auf Basis des übergebenen
Höhenpunktes eigenverantwortlich auszuführen.

Vermessungsleistungen durch den Vermesser werden
bauseits durch den AG beauftragt.

5. Prüf- und Hinweispflicht
Auf die grundsätzliche Prüf- und Hinweispflicht des AN
gemäß § 4 Absatz 3 VOB/B wird ausdrücklich
hingewiesen.

6. Dokumentation
Der AN hat, sofern für das jeweilige Gewerk relevant,
zum Abschluss seiner Leistungen Montage-,
Revisions- und Bestandsdokumentationsunterlagen nach
dem Stand der tatsächlichen Ausführung zu
fertigen.
Die Bestandsunterlagen sind rechtzeitig vor der
Abnahme anzufertigen, zusammenzustellen und zu
übergeben, so dass sie vom AG ausführlich geprüft
werden können.

Weitere Einzelheiten über Bestandsunterlagen sind in
den Leistungsbeschreibungen aufgeführt.
Die Gestaltung der Unterlagen ist mit dem AG
abzustimmen.

7. Umwelt-/Lärmschutz
Es sind nur lärmgedämpfte Werkzeuge und Arbeitsgeräte,
soweit dies nach dem Stand der Technik möglich
ist, einzusetzen. Für die Durchführung der Baumaßnahme
sind nur Geräte und Verfahren zugelassen, die
während ihres Einsatzes (oder ihrer Anwendung) auf der
Baustelle, wenn überhaupt, nur Schwingungen bzw.
Erschütterungen (gemessen als Schwinggeschwindigkeit),
erzeugen, die unterhalb der Norm- Anhaltswerte
gemäß DIN 4150-3 liegen. Die täglichen Arbeitszeiten
sind werktags zwischen 7.00 und 20.00 Uhr, insofern
diesbezüglich keine Auflagen des Ordnungsamtes der
Stadt Krefeld bestehen, vom AN frei wählbar.
Beabsichtigt der AN außerhalb der oben genannten
Zeiten Arbeiten durchzuführen, sind diese von ihm beim
AG sowie beim Umweltamt und Ordnungsamt der Stadt
Krefeld anzuzeigen. Sollten während der
Bauabwicklung Auffüllungsmaterial bzw. Boden mit
gerüchlichen und/oder farblichen Auffälligkeiten
auftreten,
ist dies unverzüglich dem AG anzuzeigen.
Das BISG, die TA-Lärm und die AVV-Baulärm sind zu
beachten.

8. Arbeitssicherheit
Der AN ist verpflichtet, die geltenden
Rechtsvorschriften (Betriebssicherheitsverordnung,
DIN-Vorschriften,
Sicherheitsregeln, Arbeitsschutzgesetz) der
Arbeitssicherheit und des Unfallschutzes einzuhalten.

Es wird seitens des AG eine Sicherheits- und
Gesundheitsschutzkoordination gemäß der Baustellenverordnung beauftragt. Der Koordinator hat gegenüber
allen Unternehmern und deren Beschäftigten auf der
Baustelle im Rahmen der Rechte und Befugnisse des
Bauherrn Weisungsbefugnis in allen Belangen der
Arbeitssicherheit und des Gesundheitsschutzes. Die
Pflichten der Arbeitgeber werden von dieser Regelung
nicht berührt.

9. Abfall, Ordnung, Sauberkeit
Bei der Durchführung aller Leistungen verpflichtet
sich der AN, baubetrieblich bedingte Belästigungen und
Beeinträchtigungen (insbesondere durch Lärm, Staub,
Schmutz, Erschütterung etc.) der Anwohner und
Nutzer der anliegenden Straßen und Grundstücke, auf
das technisch mögliche Minimum zu reduzieren inkl.
Straßenreinigung.
Der AN ist verantwortlich für die fortlaufende
Reinigung der angrenzenden, von der Baumaßnahme
beeinträchtigten öffentlichen Verkehrsflächen.
Entsprechende Leistungen sind einzukalkulieren und
werden
nicht gesondert vergütet.

10. Verhalten auf der Baustelle
Folgendes ist, ohne Anspruch auf Vollständigkeit,
besonders zu beachten:
Das Betreten der Baustelle ist nur befugten Personen
gestattet (Arbeitnehmer, Unternehmer).
Das Betreten der Baustelle ist nur mit entsprechender
persönlicher Schutzausrüstung wie Schutzhelm
und Sicherheitsschuhe, bei Hantieren mit gefährlichen
Arbeitsstoffen entsprechender Körperschutz
(Gesichtsschutz, Handschuhe etc.), bei Lärmarbeit
Gehörschutz, bei Arbeiten mit Funkenflug
Schutzgläser, bei Schweißarbeiten Augenschutz erlaubt.
Wenn Arbeitnehmer unzureichend ausgerüstet
sind, werden sie von der Bauleitung des AN von der
Baustelle verwiesen. Führungspersonal muss
mindestens mit Schutzhelmen und Sicherheitsschuhen
ausgestattet sein.
Gefährliche Arbeiten dürfen nur von entsprechend
erfahrenen und geeigneten Arbeitnehmern ausgeführt
werden.
Der AN hat dafür zu sorgen, dass beim
Aufsichtsführenden seines Unternehmens oder des
Nachunternehmers die für das jeweilige Arbeitsgebiet
von der zuständigen Berufsgenossenschaft
erlassene Betriebssicherheitsverordnung /
Unfallverhütungsvorschrift vorhanden ist und jederzeit
zur
Einsichtnahme vorgelegt werden kann.
Die von der zuständigen Berufsgenossenschaft
vorgeschriebenen Aushänge (Tafeln "erste Hilfe" etc.)
sind an geeigneten Stellen anzubringen.
Gefährliche Arbeitsstoffe müssen gesichert gelagert
werden und sind deutlich sichtbar zu kennzeichnen.
An der Arbeitsstelle darf nur maximal ein Tagesbedarf
gelagert werden.
Der AN muss eine entsprechende Anzahl von Ersthelfern
und Erstlöschhelfern bereithalten, diese sind
am schwarzen Brett namentlich anzuschlagen. Erste
Hilfe Material und Handfeuerlöscher sind
vorzuhalten.
Gefährliche Situationen sind dem Bauherrn und dem
Koordinator umgehend zu melden.
Unfälle sind umgehend der Bauleitung und dem
Koordinator zu melden, eine Kopie der Unfallmeldung an
die AUVA ist der Bauleitung und dem Koordinator
auszuhändigen.
Der Bauzaun und das Einfahrtstor muss täglich nach
Dienstschluss geschlossen werden um unbefugten
Zutritt zur Baustelle zu verhindern.
Auf der gesamten Baustelle gilt Alkoholverbot.
Gleiches gilt für die Einnahme anderer berauschender
Mittel. Bei Zuwiderhandlungen hat der AN das Personal
von der Baustelle zu entfernen.
Übernachten / Schlafen auf der Baustelle ist
grundsätzlich verboten.

*Hinweis*
Zusätzliche Technische Vertragsbdingungen (ZTV) zur
Ausschreibung von Rüttelbodenarbeiten

1. Allgemeines
In diesem Titel sind alle Kosten für die
Rüttelbodenarbeiten und damit in Zusammenhang stehende
Leistungen zu erfassen.

2. Grundlagen
Die Herstellung keramischer Bodenbeläge im
Rüttelverfahren ist nicht über die übliche Normung
geregelt.
Daher finden DIN Normen für die Herstellung
keramischer Bodenbeläge im Rüttelverfahren keine
Anwendung.

Die Einbauvorschriften und Prüfanweisungen für
keramische Bodenbeläge im Rüttelverfahren Ausgabe 2021
sind zu beachten.

Herausgeber:
Interessengemeinschaft Rüttelböden
Höher Heide 8
42699 Solingen

Der Bauausführung liegen die Architektenpläne, die
einschlägigen DIN-Vorschriften, allgemeine
bauaufsichtliche Zulassungen sowie die VOB und die
besonderen Vertragsbedingungen des Auftraggebers
mit Sicherheitsbestimmungen und zusätzlichen
technischen Vorschriften in der jeweils aktuellen
Fassung
zugrunde.

Dier jeweiligen Hersteller- und Einbauvorschriften
sind zu beachten.

Es gelten die ATV/DIN 18299 Allgemeine Regelungen für
Bauarbeiten jeder Art, sowie die anerkannten
Regeln der Technik.

Ergänzend sind folgende ATV zu berücksichtigen:
Ergänzend zu den in VOB, Teil C aufgeführten Normen
gelten:

DIN 4102 - Brandverhalten von Baustoffen und Bauteilen
DIN 4109 - Schallschutz im Hochbau
DIN 52270 - Prüfung von Mineralwolle-Dämmstoffen (gilt
hier für Definitionen)
DIN 68755-1 - Holzfaserstoffe; Dämmstoffe für die
Wärmedämmung
DIN 68755-2 - Holzfaserstoffe; Dämmstoffe für die
Trittschalldämmung
DIN EN 826 - Wärmedämmstoffe für das Bauwesen;
Bestimmung des Verhaltens bei
Druckbeanspruchung

Merkblätter Zentralverband des Deutschen Baugewerbes:

ZDB Fußbodenkonstruktionen, Estriche - Keramische
Fliesen und Platten, Naturwerkstein und
Betonwerkstein auf calciumsulfatgebundenen Estrichen
Bauberatung Zement: Zement-Merkblatt B 19 -
Zementestrich

Industrieverbandes Dichtstoffe e.V., insbesondere:

Nr. 1: Abdichtung von Bodenfugen mit elastischen
Dichtstoffen
Nr. 3: Konstruktive Ausführung und Verarbeitung der
Fugen im Nassbereich
Nr: 4: Abdichtung von Fugen im Hochbau mit Elastomer-
Fugenbändern unter Verwendung
von ausreagierenden Klebstoffen
Nr. 5: Butylbänder

Güteschutz:

RAL-RG 818 - Güteschutz; Estriche; Gütesicherung
Für Dämmstoffe kann eine Prüfung nach DIN EN 826 -
Wärmedämmstoffe für das Bauwesen;
Bestimmung des Verhaltens bei Druckbeanspruchung
verlangt werden.

3. Ausführung und Konstruktion
3.1 Ausführung
3.1.1 Produkte
Es dürfen nur trittfeste Wärmedämmstoffe
(Kennzeichnung WD) verwendet werden.

Polystyrol-Hartschaumplatten müssen zur Vermeidung von
Schwindfugen ausreichend abgelagert sein. Der
Nachweis über das Herstellungsdatum kann verlangt
werden.

Es sind nur chromatarme Zemente zu verwenden.

3.1.2 Allgemeines
Vor Beginn der Arbeiten sind die tatsächlichen
Einbauhöhen bezogen auf das gesamte Ausbausystem von
der Bauleitung in Erfahrung zu bringen, wenn
unzulässige Toleranzen oder Änderungen des geplanten
Fußbodenaufbaus festgestellt oder vermutet werden.

Bereits fertiggestellte Leistungen Dritter, wie
Sichtbetonbauteile, Installationen, Fertiglackierungen
von
Heizkörpern, Türen, Holzbauteilen, Treppen, Belägen
etc. sind vom AN gegen Beschädigung und
Verschmutzung wirksam zu schützen.

Bei Materialtransport durch bauseits angebrachte Türen
oder Fenster sind Vorkehrungen zu treffen, um
Beschädigungen der Gewände, Bekleidungen und Schwellen
zu vermeiden.

Die Art des Materialtransportes ist mit der Bauleitung
abzusprechen.

Zur Vermeidung von Verunreinigungen (Wasser, Schlämme)
sind entsprechende Maßnahmen vorzusehen.
Entstandene Verunreinigungen sind umgehend zu
beseitigen.

Böden mit verschiedenen Höhenkoten sind entsprechend
abzuschalen, Türanschlagwinkel sind zu setzen,
wobei immer der liegende Winkelschenkel vom höheren
Estrichaufbau überdeckt wird.

Aussparungen sind zu schalen.

Trennschichten - mit Ausnahme von Dampfdruck-
Ausgleichsschichten müssen eine glatte Oberfläche
besitzen.

Vor Arbeiten, die Feinstaub erzeugen, sind die Räume
entsprechend abzudichten, der Staub zu beseitigen
und/ oder Absauggeräte zu verwenden.

Werden Bewegungsfugenprofile in befahrbaren Flächen
ausgeführt, müssen sie mit auswechselbaren
Einlagen versehen sein. Diese Einlagen müssen
horizontale und vertikale Bewegungen bis 20 mm
aufnehmen können. Eine Anordnung von Schrauben in der
befahrbaren Oberfläche ist nicht zulässig.

Die feststehenden Profilteile sind gemäß
Herstellerangaben zu befestigen. Metallteile müssen
bei zu
erwartender Belastung absolut korrosionsgeschützt sein.

Die mit frisch ausgeführtem Rüttelboden
fertiggestellten Räume sind ohne Inanspruchnahme
fremder Hilfe
abzusperren, einschließlich des benötigten
Absperrmaterials und, soweit erforderlich, gegen
rasches,
ungleichmäßiges Austrocknen zu schützen, insbesondere
sind Vorkehrungen zum Schutz gegen Zugluft zu
treffen.

Die Oberfläche muss nach Freigabe zur Begehbarkeit so
widerstandsfähig sein, dass sie den normal
üblichen Handwerkerverkehr ohne Schaden aufnehmen kann.

3.1.3 Dämmungen
Randstreifen sind stoßüberlappend so anzubringen, dass
alle Bauteile wirksam getrennt sind und ein
Überstand über OK-Estrich gewährleistet ist. Der
Randstreifenüberstand darf vom AN grundsätzlich nicht
abgeschnitten werden. Er wird vom Bodenleger,
Fliesenleger etc. belagbündig abgeschnitten, um zu
gewährleisten, dass die Kontakttrennung im
Randanschluss erhalten bleibt.

Ist die Wandbekleidung nicht bis zur Rohdecke geführt
und befindet sich der Absatz noch innerhalb des
Fußbodenaufbaus, so müssen zur Vermeidung von
Schallbrücken Dämmstoffstreifen als Auflage für die
abgewinkelten Randstreifen eingebracht werden. Bei
zweilagigen Dämmschichten ist der abgewinkelte
Schenkel des Randstreifens auf die erste
Dämmschichtlage zu stellen.

Auch bei Rohr- und Kanaldurchführungen sind
Randstreifen zu verlegen. Randdämmstreifen sind wie die
Dämmung abzudecken.

Wird ein Schalldämmmaß ohne nähere Erläuterung im
Leistungsverzeichnis angegeben, so genügt die
Einhaltung des Labor-Dämmmaßes nicht. Der AN hat nach
seinem vorauszusetzenden Wissensstand
Bedenken geltend zu machen, wenn der effektiv gewollte
oder nach Vorschrift erforderliche Wert mit der
ausgeschriebenen Konstruktion vor Ort nicht erreicht
wird.

Zur Schalldämmung ist zu beachten:
Erkennbare Mängel am Baukörper sowie in den
Vorleistungen, die sich nachteilig auf die
Schalldämmung
auswirken können, sind dem Auftraggeber mitzuteilen.

Metallteile wie Abläufe, Rohre, Standkonsolen,
Trennschienen u. dgl. dürfen grundsätzlich keine starre
Verbindung mit dem Estrich besitzen; sie sind mit
Dämmstreifen zu ummanteln und ggf. gegen chemische
Einflüsse aus dem Estrich zu schützen.

Bei mehrlagigen Dämmschichten ist eine allseitige
Fugenüberdeckung vorzunehmen. In der Regel ist die
Dämmung unter Anschlagschienen durchzuführen.

Dämmstoffe dürfen keinesfalls Hohlstellen im Fußboden
ergeben. Falls die Rohdecke unzulässige
Toleranzen aufweist, ist nach Rücksprache mit der
Bauleitung ein
Ausgleichsestrich aufzubringen.

Dämmschichten sind an im Fußbodenaufbau befindliche
Rohrleitungen kantengerade zu verlegen. Eine
akustische Entkopplung ist zugarantieren. Insbesondere
dürfen Rohrbefestigungen keinen Schall auf die
Deckem übertragen.

Hohlräume zwischen und unterhalb von Rohren sind ggf.
durch zusätzliche Schüttungen zu dämmen, bei
späterem Fliesen- oder Plattenbelag ist ein gebundener
Ausgleich erforderlich.

Trittschalldämmungen sollen nur einlagig verlegt
werden; bei einer kombiniertenVerlegung mit
Wärmedämmungen sollten Trittschalldämmstoffe unter
Belastung maximal 25 mm dick sein.

Bei Trittschalldämmstoffen mit der Bezeichnung TK -
sie haben eine geringere Zusammendrückbarkeit -
kann diese Dicke überschritten werden.

Dämmschichten unter dem Rüttelboden sind mit
geeignetem Abdeckmaterial abzudecken.

Die Verlegerichtung ist entgegengesetzt der
Dämmschichtverlegung auszuführen.

An den Stößen überlappt sich das Abdeckmaterial um 10
cm und ist an allen seitlichen, senkrechten
Abschlüssen hochzuführen, sofern keine Randstreifen
mit Folienlappen verwendet werden.

Beim Umgang mit Mineralfaserdämmstoffen (Einbau und
Ausbau) ist für gute Durchlüftung der Räume zu
sorgen. Eventuelle Staubablagerungen sind zu entfernen
(Kehren ist untersagt).

Beim Trennen ist keine Säge zu verwenden.

Beim Ausbau sind diese Dämmstoffe nach Möglichkeit zu
befeuchten. Bei derVerarbeitung, vor allem bei
Trennung entstehende Rückstände von Mineralwolle
dürfen nicht gefegt werden. Es sind zugelassene
Staubsauger zu verwenden.

Verschnitt, Abfälle und Staubsaugerinhalte sind in
staubdicht schließenden Behältern (auch Plastiksäcke
sind
zulässig) zu sammeln.

Sofern Fließestrich auf die Dämmung aufgebracht wird,
ist die Folienabdeckung wasserundurchlässig durch
Kleben oder Schweißen der Überlappungen auszuführen.

Bei mehrlagigen Dämmungen unterschiedlicher Festigkeit
soll die weichere Schicht unten liegen.

3.1.4 Fugen
Durchgehende Gebäudetrenn-/Bewegungsfugen sind nicht
vorhanden.

Fugen sind auch dort anzulegen, wo
Körperschallübertragung vermieden werden soll.

Ist bei schwimmenden Estrichen ein Höhenversatz der
Fugen nicht auszuschließen, sind sie so zu verdübeln,
dass eine Bewegung horizontal möglich ist.

Scheinfugen sind mit entsprechenden Fugenprofilen
auszuführen und sind einzukalkulieren.

Elastische Fugen sind grundsätzlich zu hinterfüllen,
um eine Dreiflankenhaftung zu vermeiden. Als
Hinterfüllung sind geschlossenzellige, nichtsaugende
Materialien zu verwenden.

*Hinweis*
Sicherheits- und Gesundheitsschutzkoordination

Vom Bauherrn ist das Bau-SV-Büro
Stefan Blank, Schulstr. 31, 41334 Nettetal-Kepen
als Sicherheits- und Gesundheitsschutzkoordinator
(SiGeKo)
gemäß § 4 Baustellenverordnung für das Bauvorhaben
eingesetzt. Jeder AN ist dafür verantwortlich, dass
seine auf der
Baustelle tätigen Bauleiter bzw. Aufsichtführenden,
einschl.
seiner Subunternehmer, Kenntnis über den Sigeplan, die
Baustellenordnung sowie die einschlägigen
Arbeitsschutz- und
Unfallverhütungsvorschriften haben.

Der AN verpflichtet sich, für die von ihm
durchzuführenden
Arbeiten Gefährdungs- und Belastungsanalysen dem SiGeKo
zur Prüfung vorzulegen. Greifen Arbeitsvorgänge
verschiedener
AN ineinander, sind die vorgefundenen Gegebenheiten zu
prüfen. Dies gilt insbesondere für Baugruben und
Gräben, hoch
gelegene Arbeitsplätze sowie alle Verkehrswege,
Gerüste, für
die Stromversorgung und die Allgemeinbeleuchtung der
Baustelle. Stellt der AN Mängel fest, sind diese
unverzüglich
dem SiGeKo zu melden und es ist auf deren Abstellung
hinzuwirken. Nimmt ein AN trotz erkennbarer Mängel
seine
Arbeit auf, ist er zur Mängelbeseitigung verpflichtet.

Die einschlägigen Arbeitsschutz- und Unfallverhütungsvorschriften sind auf der Baustelle vorzuhalten. Der
AN hat der
Baustellenleitung und dem SiGeKo Name und Anschrift
seiner
Montageleiter bzw. Aufsichtführenden,
Sicherheitsfachkräften
und auf der Baustelle eingesetzten Ersthelfer
mitzuteilen.

Die Arbeitgeber haben bei der Ausführung der Arbeiten
die
erforderlichen Maßnahmen des Arbeitsschutzes
insbesondere
in Bezug auf die

Instandhaltung der Arbeitsmittel,
Vorkehrungen zur Lagerung und Entsorgung der
Arbeitsstoffe und Abfälle,
insbesondere der Gefahrstoffe,
Anpassung der Ausführungszeiten für die Arbeiten unter
Berücksichtigung der Gegebenheiten auf der Baustelle,
Zusammenarbeit zwischen Arbeitgebern und Unternehmern
ohne Beschäftigte,
Wechselwirkungen zwischen den Arbeiten auf der
Baustelle
und anderen betrieblichen Tätigkeiten auf dem Gelände,
auf
dem oder in dessen Nähe die erstgenannten Arbeiten
ausgeführt werden,

zu treffen sowie die Hinweise des SiGeKo's und den
Sicherheits- und Gesundheitsschutzplan zu
berücksichtigen.

Die Arbeitgeber haben die Beschäftigten in
verständlicher Form
und Sprache über die sie betreffenden Schutzmaßnahmen
zu
informieren.

Die Verantwortlichkeit der Arbeitgeber für die
Erfüllung ihrer
Arbeitsschutzpflichten wird durch die Maßnahmen nach
den §§
2 und 3 der Baustellenverordnung nicht berührt.

*Hinweis*
Folgende Anlagen sind vor Angebotsabgabe
vollumfänglich zu sichten und bei der Ermittlung der
Einheits-
und Angebotspreise zu berücksichtigen. Sie sind als
Anlagen Teil der Leistungsbeschreibung.
Bei Unklarheiten ist Rücksprache zu halten.

Ausführungsplanung, M= 1:50
Bauzeitenplan

### Titel 01 Rüttel-Klinkerboden

**01.1 Vorbereitung des Untergrundes**
Untergrund von grober Verschmutzung befreien.
Staubreste
gründlich absaugen. Material aufnehmen und entsorgen.
Menge: 170,000 qm

**01.2 Trennlage**
Lieferung und Einbau einer PE-Folie als Trennlage gegen
aufsteigende Bodenfeuchtigkeit,
liefern und zweilagig über Kreuz verlegt einbauen.
einschl. Anschluss an aufsteigende Bauteile.

angebotenes Fabrikat:

'.................................................'
Bietereintrag
Menge: 170,000 qm

**01.3 PE-Randstreifen, d=8 mm, h=150 mm**
PE-Randstreifen zur Herstellung von Randfugen und zur
Trennung von allen aufgehenden Bauteilen,
Speziallösung für
Ecken und Zargen.

PE-Randstreifen mit Federeffekt
150 mm Höhe, 8 mm Dicke
Menge: 53,000 m

**01.4 Einbringen des Verlegmörtels, d= i.M.100 mm**
Einbringen eines hydraulisch abbindenden Verlegmörtels
Mörtel gut vorverdichten und auf Maß abziehen.
Mörtelstärke mind. 75mm incl. Belag am Tiefpunkt Rinne.
Mörtelstärke in den Randbereichen 130 mm incl. Belag
Schichtdicke im Mittel: ca. 100 mm
Mörtelgüte mindestens CT C20-F3

Oberseitig ist ein Gefälle von 2% zu den Rinnen
einzuhalten.

Angebotenes Fabrikat:

'.....................................'
(Bietereintrag)
Menge: 170,000 qm

**01.5 Mehrmörtel**
Lieferung und Einbau von Mehrmörtel, zum Ausgleich von
Höhenunterschieden des Rohfussbodens und zur
Gefälleanlage.
Menge: 1,000 cm/q

**01.6 Rüttelfliese, d=15mm**
Fliesen nach DIN EN 14411 nach den aktuellen
"Richtlinien für
die Herstellung keramischer Bodenbeläge im
Rüttelverfahren
gemäß der IG-Rüttelboden im Mörtelbett engfugig (2mm
Fuge)
im Halbverband mit Läufer verlegen.

Format: 198 x 98 mm
Dicke: 15 mm
Farbe: 220 Titangrau
Oberfläche: R12
Richtfabrikat:
Argelith Bodenkeramik o. glw.

angebotenes Fabrikat:

'.................................................'
Bietereintrag

Das Auftragen einer mineralischen Haftschlämme als
Kontaktschicht auf den frischen Verlegemörtel ist
einzukalkulieren.

angebotenes Fabrikat:

'.................................................'
Bietereintrag

Das Anarbeiten an aufgehende Bauteile, wie z.B. Wände,
ist
einzukalkulieren.

Einbauort: Fahrzeughalle

Der Verlegemörtel ist frisch auf der Baustell, im
Zwangsmischer
herzustellen. Die Verwendung von angeliefertem Mörtel
ist
untersagt.

Die Haftschlämme ist frisch, mit Wasser auf der
Baustelle
herzustellen. Das Aufpudern von trockenem Pulver ist
untersagt.
Menge: 170,000 qm

**01.7 Sockel aus keramischen Fliesen / Platten**
Sockel aus keramischen Fliesen / Platten
Format: 198 x 98 mm
Dicke: 15 mm
Farbe: 220 Titangrau
Material gleich wie Bodenbelag

liefern und im Dünn-/ Dickbettverfahren ansetzen
und verfugen
Menge: 52,000 m

**01.8 ZULAGE Unterstopfung der Rinnen**
Zulage für die lückenlose Unterstopfung der bauseits
gelieferten
und angeschlossenen Entwässerungsrinnen mit Mörtel.

Länge der Rinnen: 550 cm
Breite der Rinnen: ca 156 mm
Menge: 16,500 m

**01.9 ZULAGE Anarbeitung Rinnen**
Zulage für die Anarbeitung an vorgenannte Rinnen,
Herstellung zusätzlicher Anschnitte.
Menge: 33,000 m

**01.10 ZULAGE Ausklinkungen**
Zulage für das Herstellen von Ausklinkungen.
Menge: 10,000 St

**01.11 Randwinkel**
Randwinkel für Abstellung des Rüttelbodens am Übergang
zu
Estrichflächen/zum Aussenbereich liefern und als
Bodenbelagsabschluss einbauen.

Material: Winkelstahl grundiert
Abmessungen: 130 x130 mm
Höhe Bodenaufbau: 13 cm
Stärke: gem. Erfordernis

Einbauort: Toreinfahrten
Menge: 10,800 m

**01.12 Keramische Bodenbelagsfläche säubern/Grundreinigung**
Keramische Bodenbelagsfläche nach Fertigstellung von
Restzementschleier / mineralischen Ablagerungen /
Ausblühungen unter Einsatz saurer Reinigungsmittel
säubern.
Menge: 170,000 qm

**01.13 Dehnfuge, Kunststoff**
Kunststoff-Profil als Dehnfuge liefern und in der
Fläche
einbauen.
Kunststoff-Profil mit Dehnzone aus Weich-Kunstoff.
Ol- und Säurebeständig, geeignet für Stapler- und
Flurfördergeräte.
Menge: 22,000 m

**01.14 Anbringen von elastischen Fugen im Querschnitt 10 x 10 mm**
Menge: 22,000 m

**01.15 Dehnfuge verfugen**
Elastische Wartungsfugen mit PU Öl- und benzinfest
verfugen
im Querschnitt 10 x 10 mm
Menge: 22,000 m

**01.16 Erstreinigung**
Erstreinigung zur Zemetschleierentfernung
Menge: 170,000 qm

### Titel 02 Stundenlohnarbeiten

*Hinweis*
Evtl. erforderliche Arbeiten, die nicht im
Leistungsverzeichnis
erfasst sind und gegen Nachweis zur Ausführung kommen,
werden wie folgt berechnet:

Sämtliche Aufwendungen für die jeweilige Arbeitskraft,
wie der
tatsächliche Lohn einschl. vermögenswirksame
Leistungen mit
den Zuschlägen für Gemeinkosten. Lohn- und
Gehaltsnebenkosten sowie Überstundenzuschläge sind
einzurechnen.

Diese Stundenlohnarbeiten werden nach dem tatsächlichen
Aufwand abgerechnet.

Der Einsatz von Tagelohnarbeiten bedarf der vorherigen
Genehmigung durch die Bauleitung oder des Bauherrn.

**02.1 Polier/Meister**
Stundenlohn eines Poliers/Meisters.
Menge: 10,000 h

**02.2 Facharbeiter**
Stundenlohn eines Facharbeiters.
Menge: 10,000 h

**02.3 Fachhelfer**
Stundenlohn eines Fachhelfers.
Menge: 10,000 h

USt %: 19,00
